# Musterprojekt Werkraum
Angebotsaufforderung (GAEB DA XML 3.3, DA83)
Währung: EUR
Erstellt mit: Bettag Systems, LV-Konvertierung, 08.09.2026

## DEMO-WERKRAUM Musterprojekt Werkraum

### 01 Ausbau

#### 01.01 Oberflächen

**01.01.0010**
Lose Beschichtungen entfernen und den Untergrund trocken reinigen.
Anschlüsse an Fenster und Türen sorgfältig abkleben. Staub und Restmaterial fachgerecht aufnehmen.
Menge: 24,000 m2

**01.01.0020**
Zweifacher Anstrich mit weißer Innenwandfarbe auf vorbereitetem Untergrund.
Die Fläche muss nach dem Trocknen gleichmäßig deckend sein. Abklebungen entfernen und die Arbeitsstelle sauber übergeben.
Menge: 24,000 m2

**01.01.0030**
Sockelleisten aus Holz liefern, ablängen und befestigen. Gehrungen an Ecken herstellen.
Sichtbare Oberflächen dürfen keine offenen Befestigungslöcher aufweisen.
Menge: 18,500 m

**01.01.0040**
Alle bearbeiteten Flächen gemeinsam begehen. Kleine Fehlstellen unmittelbar nacharbeiten.
Ein kurzes Protokoll mit Datum und ausgeführten Nacharbeiten übergeben.
Menge: 1,000 St
